# Tiefbauarbeiten
Angebotsaufforderung (GAEB DA XML 3.3, DA83)
Projekt: Ruhba...
Währung: EUR
Vergabeart: Öffentliche Ausschreibung
Abgabeort: Stadtverwaltung Pirmasens; Zentrale Vergabestelle; Bahnhofst
Erstellt mit: GXML Toolbox V3.3 R20220330, ORCA AVA 27 27.00.00, 21.07.2026

## Vorbemerkungen
01. Allgemeine Baubeschreibung
Die Stadt Pirmasens beabsichtigt den Kreuzungsbereich Beckenhofer Straße/Sengelsberger Straße klimafreundlciher zu gestalten, in dem Grüninseln geschaffen werden und die Fläche mit Bäumen überstellt wird,

02. Technische Baubeschreibung
Damit die Bäume eine gute Zukunftsperspektive bekommen, sollen sie großzügige Baumgruben erhalten.
Dazu werden Flächen entsiegelt und der Boden ausgetauscht, Gleichzeitig entstehen Querungshilfen für die Fußgänger. In der Platzmitte entsteht ein Kreisel.

03. Funktionale Baubeschreibung
Bituminöse Beläge im Bereich von Parkstreifen und der Kreuzungsmitte werden ausgebaut. Im Bereich des Kreisel werden Borde aufgeklebt, ansonsten werden Borde herkömmlich eingebaut. Zur Sicherstellung der Entwässerung wiird ein vorhandener Einlauf ausgebaut und durch 2 neue ersetzt. Für die Erstellung der Baumgruben und Pflasterflächen finden überbaubare Baumsubstrate Anwendung

04. Beauftragung
Auftraggeber und Bauherr dieser Baumaßnahme ist die Stadt Pirmasens. Die Beauftragung, örtliche Bauleitung sowie die Rechnungsprüfung und - begleichung erfolgt durch die:

Stadtverwaltung Pirmasens, Garten- u. Friedhofsamt, Am Waldfriedhof 3, 66953 Pirmasens

05. Ausführungszeitraum
Siehe Besondere Vertragsbedingungen

06. Lage / Zufahrt zur Baustelle
Die Baustelle befindet sich in der Stadt Pirmasens,in der Beckenhofer Straße/ Ecke Sengelsberger Straße

07. Verkehrsführung / Verkehrsrechtliche Genehmigung
Ein ungehinderter Zugang zu den angrenzenden Grundstücken ist über die gesamte Bauzeit sicherzustellen. Auch in denjenigen Bereichen, in denen unmittelbar gebaut wird, sind stets gefahrlose Zugangsmöglichkeiten zu schaffen und zu unterhalten. Verunreinigte Wege sind ständig sauber zu halten, der AN hat durch den Einsatz entsprechender Einsatzgeräte (Kehrwagen o.ä.) hierfür Sorge zu tragen. Die Verkehrssicherungspflicht obliegt während der gesamten Bauzeit und bis zur Abnahme der Baumaßnahme dem Auftragnehmer. Der ständige Ver- und Entsorgungsweg für Feuerwehr, Polizei, Rettungswagen, Müllabfuhr, etc. muss sichergestellt sein.

08. Leistungsumfang
Gegenstand der vorliegenden Leistungsbeschreibung ist die Anlage von Baumscheiben und -gruben. Die im LV beschriebenen Leistungen sind einschließlich der Lieferung aller Materialien, dem Einbau sämtlicher Stoffe, aller Nebenleistungen und aller Maschinen und Werkzeuge zu kalkulieren, die für eine sachgemäße Ausführung der beschriebenen Leistungen erforderlich sind. In begründeten Ausnahmefällen wird im Positionstext besonders darauf hingewiesen.

09. Abstecken / Einmessen
Die Absteckung bzw. das Einmessen der einzelnen Teilflächen und Höhen hat durch den AN eigenverantwortlich auf Grundlage der  erstellten Planunterlagen zu erfolgen. Die Kosten sind in den Angebotspreis einzukalkulieren, es erfolgt keine gesonderte Vergütung.

10. Baustellensicherung
Erforderliche Abstimmungen und Genehmigungen sind durch den AN einzuholen und gehören zu den Kosten der Baustelleneinrichtung

11. Anlagen

1. Anlage 1 - Lageplan Übersicht
2. Foto
3. Gutachten Baugrunduntersuchung

## MA Anlage von Pflanzbeeten

### Bereich 1 Erstellen von Baumscheiben und Baumgruben

#### Abschnitt 1.2 Baustelleneinrichtung und -sicherung

**1.2.1 Baustelle einrichten, betreiben und nach Beendigung der Baumaßnahme räumen**
*** Pauschalposition
Baustelle einrichten, betreiben und nach Beendigung der Baumaßnahme räumen. Dazu zählen: Geräte, Baustellentoilette, Werkzeuge und sonstige Betriebsmittel, die zur vertragsmäßigen Durchführung der Bauleistung erforderlich sind, auf die Baustelle bringen, bereitstellen und -soweit der Geräteeinsatz nicht gesondert berechnet wird - betriebsfertig aufstellen einschl. der dafür notwendigen Arbeiten. Nach dem Räumen der Baustelleneinrichtung benutzte Flächen und Wege in den ursprünglichen Zustand versetzen. Verunreinigungen und Müll beseitigen. Die Position der Baustelleneinrichtung gilt für alle Abschnitte der herzustellenden Anlage.

Abrechnung: Erfolgt pauschal
Menge: 1,000 psch

**1.2.2 Bauzaun liefern und aufbauen und vorhalten**
Bauzaun liefern und aufbauen. Ausführung als Baustellensicherung der Arbeitsbereiche. Bauzaun, aus Absperrelementen bereitstellen und für die gesamte Bauzeit vorhalten. Leistung einschließlich des jeweiligen Öffnens und Schließens des Bauzaunes zur Arbeitsabwicklung innerhalb des Baufeldes. Der Zaun ist täglich, nach Abschluss der Arbeiten, zu verschließen. Während der Aufstellzeit ist vom AN sicherzustellen, dass sich der Bauzaun jederzeit in einem verkehrssicheren Zustand befindet.

Nach Abschluss der Arbeiten abbauen und abtransportieren

Abrechnung: Erfolgt nach Aufmaß
Menge: 45,000 m

**1.2.3 Bauzaun umsetzen**
Bauzaun, nach Baufortschritt zur nächsten Doppelbaumscheibe umsetzen
Bereich: Doppelbaumscheiben

Abrechnung: Je Umsetzvorgang
Menge: 3,000 St

**1.2.4 Teil-Sperrung der Hauptfahrbahn im Baubereich**
Teil-Sperrung einer Richtungsfahrbahn im Bereich des jeweiligen Baufeldes gemäß StVo und in Abstimmung mit dem Ordnungsamt
Ausführung als temporäre Einengung einer Richtungsfahrbahn während der Aushub- und Auffüllarbeiten.Sperrungen abends und nachts  aufheben, als Zulage zur Hauptposition Baustellensicherung

Nach Abschluss der Arbeiten abbauen und abtransportieren

Abrechnung: Über Lieferschein
Menge: 2,000 st

#### Abschnitt 1.3 Tiefbau- und Erdarbeiten

**1.3.1 Bitum. Befestigung und Unterlage schneiden 10-15cm**
Bitum. Befestigung und Unterlage schneiden,
Dicke über 10 -15 cm
Bituminöse Befestigung schneiden.
Anfallendes Material sammeln, laden
und der stofflichen Verwertung zuführen,
Bitumengemische, nicht gefährlich, AVV 170302,
die Gebühren der Verwertung werden vom AN übernommen,
Entsorgungsnachweis ist nicht erforderlich,
Stoffe transportieren zur Verwertungsanlage,
Annahme-/Verwertungsstelle nach Wahl des AN.
Deckschicht und bituminöse Unterlage geradlinig in gesamter
Dicke schneiden.
Dicke der bituminösen Befestigung über 10-15 cm.
Menge: 30,000 m

**1.3.2 Bitum. Befestigung und Unterlage schneiden20-25cm**
Bitum. Befestigung und Unterlage schneiden,
Dicke über 20-25 cm
Bituminöse Befestigung schneiden.
Anfallendes Material sammeln, laden
und der stofflichen Verwertung zuführen,
Bitumengemische, nicht gefährlich, AVV 170302,
die Gebühren der Verwertung werden vom AN übernommen,
Entsorgungsnachweis ist nicht erforderlich,
Stoffe transportieren zur Verwertungsanlage,
Annahme-/Verwertungsstelle nach Wahl des AN.
Deckschicht und bituminöse Unterlage geradlinig in gesamter
Dicke schneiden.
Dicke der bituminösen Befestigung über 20 bis 25 cm.
Menge: 110,000 m

**1.3.3 Bitum. Befestigung Dicke über 10 bis 15 cm abbrechen**
Bitum. Befestigung Dicke über 10 bis 15 cm abbrechen
Bituminöse Befestigung abbrechen,
Dicke der bituminösen Befestigung über 10 bis 15 cm.
Material sammeln, laden
und der stofflichen Verwertung zuführen,
Bitumengemische, nicht gefährlich, AVV 170302,
die Gebühren der Verwertung werden vom AN übernommen,
Entsorgungsnachweis ist nicht erforderlich,
Stoffe transportieren zur Verwertungsanlage,
Annahme-/Verwertungsstelle nach Wahl des AN
Menge: 83,000 m²

**1.3.4 Bitum. Befestigung Dicke über 20 bis 25 cm abbrechen**
Bitum. Befestigung Dicke über 20 bis 25 cm abbrechen
Bituminöse Befestigung abbrechen,
Dicke der bituminösen Befestigung über 20 bis 25 cm.
ansonsten wie vor beschrieben der Verwertung zuführen
Menge: 200,000 m²

**1.3.5 Baugrube ausheben und entsorgen,**
Boden für Baumgrube und für Baugrundersatz ausheben und fördern.
Baugrubentiefe bis 1,10 m, ab O.K. Belag,
Homogenbereich 1: entspricht den früheren Bodenkl. 3 bis 6
gem. DIN 18 300:2012.
Abgerechnet wird nach Abtragsprofilen.
Straßenaufbruch wird gesondert berechnet
nicht gefährlicher Abfall,
Abfallschlüssel nach AVV170504
Boden und Steine ohne gefährliche Stoffe,
Klassifizierung nach BMP 1: BM-F3/DKI) bis ca. 70 cm Tiefe, darunter anstehender Boden aus Sand, Sandsteinbruch,
(siehe Bodengutachten)
Bodenmaterial der Stofflichen Verwertung zuführen
Die Gebühren der Entsorgung werden vom AN übernommen
Menge: 120,000 m³

**1.3.6 Bauschutt entsorgen**
Auf dem Gelände aufgefundenen Bauschutt aus Beton, Mauerwerk und Sandsteinresten, sammeln, laden und der Verwertung zuführen, nicht schadstoffbelastet, nicht überwachungsbedürftigt, Abfallschlüssel EWC 170101 und 1705, incl. Gebühren
Abrechnung über Aufmaß feste Masse
Menge: 1,000 m³

**1.3.7 Betonfundamente abbrechen**
Betonfundamente ehemaliger Schilder und Fahnenmaste abbrechen, laden und der Verwertung zuführen, nicht schadstoffbelastet, nicht überwachungsbedürftigt, Abfallschlüssel EWC 170101, incl. Gebühren
Abrechnung über Aufmaß feste Masse
Menge: 0,500 m³

**1.3.8 Reine Baufläche feinplanieren und verdichten**
Baufläche feinplanieren und verdichten, bei trockener Witterung

Verdichtung:  gem. ZTVE - StB 17
Verformungsmodul: gem. ZTVE -
zur Erreichung des Verdichtungsgrades
Abrechnung über Aufmaß
Menge: 60,000 m²

**1.3.9 Baumsubstrat liefern und einbauen**
Torffreies, wasserspeicherndes überbaubares Baumsubstrat Typ 2 für überbaubare Pflanzgruben gemäß FLL-Empfehlunmgen für Baumpflanzungen 2026 liefern und einbauen und verdichten auf 92-95% DPr., zu erreichende Tragfähigkeit 45-60  MPa/qm Verformungsmodul EV2 lagenweise statisch verdichten,
Schichtstärke 53 - 85 cm
pH-Wert 6,5 - 8,
Anteil organischer Substanz 1-2 Masse-%
Körnung 0/16- 0/22 mm, Korngrößenverteilung gemäß Sieblinienband BW2, Sandkorngehalt (d=0,06-2mm)= 30-40 Massen-%
Liefernachweis: z.B.  corthum®-Baumsubstrat oder gleichwertiges Produkt
Hersteller und angebotenes Fabrikat:
'.......................................................................................'
  Bietereintragung
Abrechnung über Aufmaß
Menge: 58,000 m³

**1.3.10 Staudensubstrat liefern und einbauen**
Torffreies, wasserspeicherndes Staudensubstrat mit hohem Anteil an mineralischen Bestandteilen, gleichzeitig durchlässiges Vegetationssubstrat, bei dem keine, den Stauden schädliche Staunässe entsteht, mineralisches Schüttgut mit max. Salzgehalt von 0,25 g/100g, pH-Wert 6,5-8, Sackung ca. 15 %, strukturstabil, alles  gemäß FLL-Empfehlungen,
liefern und fachgerecht einbauen und mit handwalze walzen,
Schichtstärke im trittfesten einegbauten Zustand 20 cm
Zusammensetzung: Bimssand 0-4 mm, Ziegelsplitt 2-5 mm, Lava 3-8mm, Rindenhumus  und Holzfaser
Liefernachweis: z.B.  corthum®-Staudensubstrat oder gleichwertiges Produkt
Hersteller und angebotenes Fabrikat:
'.......................................................................................'
  Bietereintragung
Abrechnung über Flächenaufmaß
Menge: 50,000 m³

**1.3.11 Boden für Leitungsgraben ausheben**
Boden für Leitungsgraben ausheben
und entsorgen,Tiefe bis 1,25m, Breite bis 0,80 m
Boden für Leitungsgraben profilgerecht ausheben.
Die Grabentiefe wird gerechnet ab OF Gelände oder
Straße, ggf. unter Abzug des Oberbodens, bzw. ab OF
des vorhandenen Planums.
Straßenaufbruch wird gesondert berechnet
ansonsten wie in Vorposition beschrieben entsorgen
Menge: 8,000 m³

**1.3.12 Handschachtung, als Zulage**
Handschachtung, als Zulage
Handschachtung,
Homogenbereich 1: entspricht den früheren Bodenkl. 3 bis 6
gem. DIN 18 300:2012 ausheben,
als Zulage zu den Aushubpositionen
Menge: 1,000 m³

**1.3.13 Suchgraben Homogenbereich 1 Tiefe bis 1,25 m**
Suchgraben Homogenbereich 1 Tiefe bis 1,25 m
Aufbruch gesondert
Boden für Suchgraben nach Angaben des AG ausheben, zu
Wiederverwendung seitlich lagern und nach Beendigung
der Suche wieder einbauen und verdichten.
Verbau und Wasserhaltung, soweit erforderlich, werden
nicht gesondert berechnet. Die Grabentiefe wird gerechnet ab OF Gelände oder Straße, ggf. unter Abzug des
Oberbodens bzw. ab OF des vorhandenen Planums.
Die Vorschriften der Versorgungsunternehmen werden
beachtet.
Homogenbereich 1: entspricht den früheren Bodenkl. 3 bis 6
gem. DIN 18 300:2012.
Grabentiefe bis 1,25 m.
Straßenaufbruch wird gesondert berechnet.
Abgerechnet wird mit senkrechten Wänden.
Menge: 5,000 m

**1.3.14 Entwässerungsrohr DN 100-150 ausbauen**
Entwässerungsrohr aus PVC. DN 100-150, ausbauen und der Verwertung Zuführen, einschl Gebühren
Erdarbeiten über Pos. Leitungsgraben ausheben
Menge: 5,000 m

**1.3.15 Straßenablauf ausbauen und entsorgen**
Straßenablauf aus Betonfertigteilen einschl. Aufsatz vollständig ausbauen. Anschlussleitungen, die bestehen bleiben bis zum Neuanschluss abdichten.
Das Ausbauen von Rohrleitungen wird gesondert berechnet.
Ausbautiefe ab OF Aufsatz bis 1,25 m.  Straßenablauf liegt in befestigter Fläche. Aufbruch und Erdarbeiten werden gesondert berechnet. Wasserhaltung wird nicht gesondert berechnet.
Wiederverwendbare Stoffe säubern, zum Lagerplatz des  AG fördern und abladen. Nicht mehr verwertbare Stoffe und Aushub sammeln und der Verwertung zuführen,  Abfallschlüssel nach EWC 170101.
  Die Gebühren der Entsorgung werden vom AN übernommen
Menge: 1,000 St

**1.3.16 Straßenablauf Betonteil Ablauf, Boden 1a.**
Betonteil Ablauf, Boden 1a.  Betonteil DIN 4052 für Straßenablauf, Boden Form 1a,  mit eingebauter Steckmuffe,  versetzen auf Betonauflager aus C 20/25, Mindestdicke 10 cm
Menge: 2,000 St

**1.3.17 Straßenablauf Betonteil Schaft**
Betonteil Ablauf, Schaft.  Betonteil DIN 4052 für Straßenablauf,
Schaft Formteil 5b, c oder d
in Mörtel MG III versetzen
Menge: 2,000 St

**1.3.18 Straßenablauf Betonteil Ablauf Konus**
Betonteil Ablauf, Konus.  Betonteil DIN 4052 für Straßenablauf,
Schaftkonus Form 11
in Mörtel MG III versetzen
Menge: 2,000 St

**1.3.19 Straßenablauf Betonteil Ablauf, Zwischenteil.**
Betonteil Ablauf, Zwischenteil.
Betonteil DIN 4052 für Straßenablauf,
Zwischenteil Form 6a oder 6b
in Mörtel MG III versetzen
Menge: 2,000 St

**1.3.20 Straßenablauf Betonteil Ablauf, Auflagerring**
Betonteil Ablauf, Auflagerring
Betonteil DIN 4052 für Straßenablauf,
Auflagerring Form 10a oder 10b,
zu Aufsätzen "ELCORD" passen
in Mörtel MG III versetzen
Menge: 2,000 St

**1.3.21 Straßenablauf Betonteil Ablauf, Aufsatz C 305x525**
Ablauf Aufsatz C, Rahmen 305x525 ELCORD
Aufsatz für Ablauf Klasse C DIN 1213,  Pultform,
mit dämpfender Einlage,  Rahmen aus Gusseisen,
Ramenmaß außen  305  x  525  ELCORD,
höhengerecht in Mörtel MG III versetzen
Menge: 2,000 St

**1.3.22 Straßenablauf Verzinkter Eimer**
Eimer für Straßenablauf, Verzinkten Eimer DIN 4052 für Straßenablauf Form A2, B1, C2 oder D1  zu "Elcord"-Aufsätzen Klasse C250 und D400 passend, liefern und montieren
Menge: 2,000 St

**1.3.23 Muffenloses Vollwand-Kunststoffrohr DN/OD 160,**
Muffenloses Vollwand-Kunststoffrohr DN/OD 160,
Tiefe bis 1,25m
Muffenloses Vollwand-Kunststoffrohr DN/OD 160 (160 x 5,5
mm), Farbe: blau, aus PVC-U, in Anlehnung an die DIN EN
1401-1, jedoch mit erhöhter Wanddicke, Ringsteifigkeit nach
ISO 9969 mind. 12 kN/m², glattwandig, mit DIBt-Zulassung,
inkl. der für die fachgerechte Verlegung erforderlichen Doppelmuffen mit innen liegendem Steg und zwei
werkseitig eingebauten Dichtungen
verlegen in vorhandenen Graben.
Überdeckung: 0,5 m bis 1,10 m; SLW60
Menge: 8,000 m

**1.3.24 Zulage Bogen DN/OD 160/15°-45°**
Zulage Bogen DN/OD 160/15°-45°
Bogen DN/OD 160/15°-45°,
Farbe: blau, aus PVC-U,
nach DIN EN 1401-1 wandverstärkt, glattwandig,
mit einem Durchmesser-Wanddickenverhältnis SDR 34
mit DIBt-Zulassung, mit 2 angeformten Muffen und
werkseitig eingebauten Dichtungen,
als Zulage.
Menge: 8,000 St

**1.3.25 Zulage Abzweig DN/OD 160/110,**
Zulage Abzweig DN/OD 160/110,
Abzweig DN/OD 160/110, Farbe: blau,
aus PVC-U, nach DIN EN 1401-1 wandverstärkt, glattwandig,
mit einem Durchmesser-Wanddickenverhältnis SDR 34,
mit DIBt-Zulassung, mit 1 angeformten Muffe und
werkseitig eingebauter Dichtung,
als Zulage
Menge: 1,000 St

**1.3.26 Boden des AN in Leitungszone einbauen**
Boden des AN in Leitungszone einbauen
Geeigneten Boden in Leitungszone nach DIN 4033
einbauen und verdichten.
Boden liefert AN
Menge: 1,000 m³

**1.3.27 Sicherung freigelegter vorhandener Leitungen**
Frei gelegte Leitungen neu einbetten
Geeigneten Boden in Leitungszone nach DIN 4033
einbauen und verdichten.
Boden liefert AN
Menge: 5,000 m

**1.3.28 Hochborde 12-15/30 enge Fugen, Rückenstütze bis**
Hochborde 12-15/30, Steine mit engen Fugen versetzen.
Rückenstütze aus Beton C 20/25 bis 10 cm unter OF
Bordstein, 15 cm breit, herstellen, senkrechte Kanten
Unterbeton C 20/25, 15  cm dick, herstellen.
Falls Erdarbeiten erforderlich sind, werden diese gemäß
Position 5 gesondert vergütet
Menge: 85,000 m

**1.3.29 Hochborde 12-15/30, hier Radienstein r=1m**
Hochborde 12-15/30, 90 Grad Bogen, Kurvenradius 1 Meter, Steine mit engen Fugen versetzen.
Rückenstütze aus Beton C 20/25 bis 10 cm unter OF
Bordstein, 15 cm breit, herstellen, senkrechte Kanten
Unterbeton C 20/25, 15  cm dick, herstellen.
Falls Erdarbeiten erforderlich sind, werden diese gemäß
Position 5 gesondert vergütet
Abrechnung pausch als 90Grad-Bogen
Menge: 8,000 St

**1.3.30 Rundborde 12-15/22 enge Fugen, Rückenstütze bis**
Rundborde 12-15/22, Steine mit engen Fugen im Bereich der Querungshilfen vrsetzen.
Rückenstütze aus Beton C 20/25 bis 10 cm unter OF
Bordstein, 15 cm breit, herstellen, senkrechte Kanten
Unterbeton C 20/25, 15  cm dick, herstellen.
Falls Erdarbeiten erforderlich sind, werden diese gemäß
Position 5 gesondert vergütet
Menge: 19,000 m

**1.3.31 Bordsteine auf Passmaß trennen**
Bordsteine auf Passmaß trennen
Bordsteine auf Passmaß trennen.
gerade und Gehrungsschnitte,
Schutt sammeln, laden
und der stofflichen Verwertung zuführen,
die Gebühren der Verwertung werden vom AN übernommen,
Entsorgungsnachweis ist nicht erforderlich,
Stoffe transportieren zur Verwertungsanlage,
Annahme-/Verwertungsstelle nach Wahl des AN.
Bordsteine aus Beton  in verschiedenen Abmessungen
Menge: 45,000 St

**1.3.32 Tiefborde 8/30 enge Fugen,**
Tiefborde 8/30, Steine mit engen Fugen im Bereich der Querungshilfen vrsetzen.
Rückenstütze aus Beton C 20/25 bis 10 cm unter OF
Bordstein, 15 cm breit, herstellen, senkrechte Kanten
Unterbeton C 20/25, 15  cm dick, herstellen.
Falls Erdarbeiten erforderlich sind, werden diese gemäß
Position 5 gesondert vergütet
Menge: 32,000 m

**1.3.33 Vorhandenen Asphalt fräsen**
Bitum. Befestigung im Einbaubereich der Klebeorde nach Bedarf abfräsen,
Beite 50 cm, Dicke über 2cm bis zu 3 cm
Anfallendes Material sammeln, laden
und der stofflichen Verwertung zuführen,
Bitumengemische, nicht gefährlich, AVV 170302,
die Gebühren der Verwertung werden vom AN übernommen,
Entsorgungsnachweis ist nicht erforderlich,
Stoffe transportieren zur Verwertungsanlage,
Annahme-/Verwertungsstelle nach Wahl des AN.
Menge: 5,000 m

**1.3.34 Bauseitige Klebeborde F 10 20/12cm**
Bauseitig bereit gestellte  Klebeborde F 10 20/12cm, Radiensteine aus Beton der Firma Hermann Meudt Betonsteinwerk GmbH, Weißbeton,
nach Verlegeplan als gleichmäßigen Kreis mit einem Radius von 5,50 m mit Fugenbastand 4 mm +/- 2mm höhen- und radiengerecht mittels bauseitg bereit gestelltem Kunststofmörtel mit Härter gemischt  nach Werkvorschrift einbauen.
Arbeitsablauf: Fahrbahndecke im Bereich der Klebefläöchen gründlich säubern. Danach werden die Bordsteine zunächst im geplanten radius trocken ausgelegt. Ist die Bordsteinlinie in Ordnung, so zieht man entlang der Steinvorderkante einen Kreidestrich und kippt die Steine anschließend zur Außenseite auf die Fahrbahn hin um.
Unmittelbar nach Aufbringen des nach Vorschrift angerührten Klebers werden die Steine durch Zurückkippen in ihre endgültige Position gebracht
Topfzeit des Klebers ca. 5-10 min in Abhängigkeit von der Außentemperatur, Aushärtezeit ca. 20 min
Abrechnung über Längenaufmaß
Menge: 34,000 m

**1.3.35 Pflasterbeläge aus Betonpflaster**
Pflasterbelag liefern und auf überbaubarem Baumsubstrat einbauen.
Auf zu liefernden Splitt Krg. 1/3 mm, 3-4 cm im verdichteten Zustand
Typ: Rechteckpflastersteine System 10,
Oberfläche: Cassero, Farbe grau
Steinformatmix: 20 x 10 und 10x10 cm, 8 cm stark
Verband: Reihenverband
Incl. Verfugen mit Pflasterfugensand, 2x einkehren und abfegen bis zum Fugenschluss
Liefernachweis: z. B. Fa. Lithon oder gleichwertig
Pflaster/Hersteller:
'..........................................................................................'
  Bietereintragung
Abrechung über Flächenaufmaß
Menge: 28,000 m²

**1.3.36 Pflasterbeläge aus Rasenfugenpflaster**
Pflasterbelag aus Rasenfugenpflaster liefern und auf überbaubarem Baumsubstrat einbauen.
Auf zu liefernden Splitt Krg. 1/3 mm, 3-4 cm im verdichteten Zustand
Betonpflasterstein, D=8cm, DIN 1338 I D aus zweischichtigem Qualitätsbeton
Oberfläche: Cassero, Farbe grau
Steinformatmix: 22,5x16 x 10 und 11,2x16 cm,
Verband: Reihenverband, versetzt um Halbstein
Verfüllung mit Splitt der Korngruppe 0/5mm (gebrochen´) bis 90% Fugenschluuss, Fugenbreite 3 cm,
Liefernachweis: z. B. Stato Plus VM277, Fa. Lithon oder gleichwertig
Pflaster/Hersteller:
'..........................................................................................'
  Bietereintragung
Abgekehrten Belag geschützt verdichten, Ansaat mit Prkplatzrasen RSM 5.1 (ca. 8g/qm
Abrechung über Flächenaufmaß
Menge: 25,000 m²

**1.3.37 Pflaster auf Passmaß trennen**
Pflaster (8cm stark) auf Passmaß per Nassschneideverfahren trennen
gerade und Gehrungsschnitte,
Schutt sammeln, laden
und der stofflichen Verwertung zuführen,
die Gebühren der Verwertung werden vom AN übernommen,
Entsorgungsnachweis ist nicht erforderlich,
Stoffe transportieren zur Verwertungsanlage,
Annahme-/Verwertungsstelle nach Wahl des AN.
Menge: 16,000 m

**1.3.38 Fugen zum Asphalt vergießen**
Fuge zwischen Asphalt und Betonpflaster bzw. Bordsteinen mit Fugenvergussmasse TL Fug-StB füllen, Fugenbreite ca. 10 mm, Fugentiefe 50 mm
Menge: 110,000 m
